# Rahmenvertrag LV-RV-Elektro
Angebotsaufforderung (GAEB DA XML 3.2, DA83)
Projekt: 2026-06
Währung: EUR
Erstellt mit: BUILDUP, BUILDUP v27.0.0.0, 22.09.2026

## 000 Rahmenvertrag LV-RV-Elektro

*Hinweis: Vorbemerkungen*
1.  Vorbemerkungen

1.1.  Zusätzliche Technische Vertragsbedingungen

1.1.1.  Vorbemerkungen zur Angebotsabgabe

Vollständigkeit des Angebotes
Die Erfüllung der nachstehend beschriebenen Anforderungen soll im Angebot ausdrücklich und
verbindlich bestätigt werden. Soweit der Bieter technisch nicht in der Lage ist, die Forderungen
der Anfrage zu erfüllen, so hat er ausdrücklich schriftlich darauf hinzuweisen.

Angebotene Zulieferteile
Die Namen der Hersteller und der Typ der verwendeten Komponenten sowie die technischen Daten sind anzugeben. Dem vorbeugenden Brandschutz kommt eine besondere Bedeutung zu. Brandlasten sind zu reduzieren und PVC zu vermeiden.

Angebotsumfang der zu erbringenden Leistungen
Der Angebotsumfang beinhaltet die Ausführungsplanung, Konstruktion, Herstellung, Prüfung, Beschriftung, Einrichtung und Transport zur Baustelle, Zusammenbau, Montage, Inbetriebnahme, Entfernung und Entsorgung demontierter Komponenten und die Gewährleistung für den Liefer- und Leistungsumfang. Ausnahmen müssen in der Anfrage bzw. im Auftrag genannt sein.

Angebotsumfang als funktionsfähige Einheit
Die Lieferungen und Leistungen sind betriebsbereit anzubieten, d.h. mit sämtlichem Zubehör und allen Einrichtungen, die zur Erfüllung der geforderten Funktion bzw. Leistung notwendig sind. Dabei ist es gleichgültig, ob diese Lieferungen und Leistungen in den Vertragsgrundlagen im Einzelnen aufgeführt sind oder nicht, wenn sie sich innerhalb der Liefergrenzen befinden

1.1.2.  Vorbemerkungen zur Auftragsabwicklung

Ausführung
Die einzelnen Arbeiten werden jeweils als eigenständige Leistungen bzw. auf Grundlage separater Angebote beauftragt. Sämtliche nachfolgenden Vorbemerkungen gelten daher jeweils für den einzelnen Auftrag und sind entsprechend auf diesen anzuwenden.

Ausführungsunterlagen
Der Auftragnehmer (AN) hat zu Terminen, entsprechend Tabelle in Abschnitt
„Dokumentation“, sämtliche Ausführungsunterlagen zur Genehmigung vorzulegen, die für eine termingerechte Abwicklung der Arbeiten notwendig sind.  Erst nach Freigabe darf mit der Fertigung/Ausführung begonnen werden. Als Prüfzeit ist eine Woche nach Eingang zu berücksichtigen. Sämtliche Kosten, entstanden durch Fehler oder Versäumnisse und/oder Verzögerung in der Zusendung von Zeichnungen und Informationen, gehen zu Lasten des AN. In Tabelle 1 sind die Ausführungsunterlagen aufgeführt.

Dokumentation
Auf Grund der Dokumentation wird die Vollständigkeit des Angebotes, sowie der Ablauf der Projektabwicklung überprüft. In der nachfolgenden Tabelle sind die Angebotsunterlagen und die Ausführungsunterlagen markiert. Die Ausführungsunterlagen sollen, sofern erforderlich, 2 Wochen nach Auftragserhalt erstmalig vorgelegt werden. Die Ausführung und Organisation der endgültigen Dokumentation ist vom Auftraggeber (AG) zu genehmigen. Dazu ist vor der endgültigen Erstellung ein Entwurfsexemplar sämtlicher Unterlagen vorzulegen. Die endgültigen Bestandspläne sind vom AN vor der Abnahme 2-fach in Ordnern mit Inhaltsverzeichnis übersichtlich abgeheftet und elektronisch auf einem Speichermedium (CD-ROM, USB-Stick o.ä.) abgelegt auszuhändigen. Stromlaufpläne für die Verteilungen sind nach GSI/FAIR-Standard und GSI/FAIR- Bezeichnungsvorgaben mit AutoCAD (dwg-file) bzw. EPLAN gem. Erfordernis zu erstellen. Installationspläne sind entsprechend zu ergänzen.

|  |  | Bei Angebot | Vor Ausführung | Termin |
| --- | --- | --- | --- | --- |
| 1 | Stromlaufpläne Verteiler |  | X |  |
| 2 | Installationspläne |  | X |  |
| 3 | Kabellisten | X | X |  |
| 4 | Kapazitätsplan | X |  |  |
| 5 | Lichtberechnung | X |  |  |
| 6 | DGUV-V3 |  |  | bei Abnahme |
| 8 | Prüf- und Messprotokolle |  |  | bei Abnahme |
| 9 | Wartungsplan |  |  | bei Abnahme |

Tabelle 1

Der AN hat dem AG 5 Arbeitstage vor der Fertigstellung der Arbeiten schriftlich zu informieren, dass die Abnahme stattfinden kann. Die Abnahme erfolgt unter verantwortlicher Leitung des AN. Die Endabnahme dient dem Nachweis, dass der gesamte Lieferumfang der technischen Spezifikation entspricht und die vertraglichen Leistungen erbracht sind. Die Ergebnisse werden in einem Abnahmeprotokoll aufgeführt. Hierbei ist der entsprechende GSI/FAIR-Vordruck zu verwenden.

1.1.3  Vorbemerkungen zur Ausführung der Anlagen

Technische Anforderungen, Normen und Richtlinien
Die jeweils neuesten Ausgaben der folgenden Vorschriften/Richtlinien/Normen sind als Mindestforderungen einzuhalten:
1. DIN/VDE-Richtlinien
2. TAB (Technische Anschlussbedingungen GSI/FAIR)
3. Landesbauordnung
4. § 25 Strahlenschutzgesetz (StrlSchG), siehe Dokument „Zugang zum GSI Strahlenschutz“
5. CE-Kennzeichnung/EU-Konformitätserklärung
6. die baupolizeilichen bzw. berufsgenossenschaftlichen Bestimmungen
7. Vorschriften der örtlichen Feuerwehr
8. VdS-Richtlinien
9. Arbeitsstättenverordnung (ArbStättV) und die einschlägigen Technischen Regeln für Arbeitsstätten (ASR)

Neben den allgemeinen verbindlichen Normen und Festlegungen sind die GSI/FAIR- Brandschutzordnung, die Strahlenschutz Verordnung und die allgemeinen Sicherheitsinformationen für Fremdfirmen einzuhalten. Es wird eine GSI/FAIR  Sicherheits- und Strahlenschutzunterweisung bei Vertragsbeginn, vor Aufnahme der Arbeiten durchgeführt.

Der AN ist gemäß DIN VDE 0105 Teil 1 Arbeitsverantwortlicher.

Die in der Geräteliste aufgeführten elektrischen Betriebsmittel sind derzeit bei der GSI /FAIR eingesetzt und dienen als Beispielsprodukte. Abweichungen hinsichtlich der Qualität bedürfen der schriftlichen Zustimmung des AG.
Siehe Abschnitt „Einheitliches Material / Geräteliste“.

Elektr. Betriebsmittel - Schutzart und Kennzeichnung
Die Schutzart und die Ausführung muss den Aufstellungsorten angepasst sein.  Alle elektrischen Betriebsmittel werden gekennzeichnet.  Die Bezeichnungen werden vom  AG vorgegeben. Beschriftungen z.B. im Schaltschrank innen oder an den Leuchten, Lichtbändern werden mit einem System P-Touch in Weiß mit schwarzer Schrift erstellt. Ggf. sind Kennzeichnungen nach Barcode-System gemäß GSI/FAIR-Vorgaben anzubringen.

Kabel, Kabelverlegung, Anschlüsse
Zwischen Signal bzw. Datenleitungen- und Lastleitungen ist auf eine größtmögliche räumliche Trennung (ca. 30cm) zu achten. Signal- und Lastleitungen sollen sich höchstens kreuzen, jedoch nie eng nebeneinander parallel verlaufen. Signalleitungen dürfen nicht an starken Fremdmagnetfeldern (z.B. Motoren und Transformatoren) vorbeiführen. Kabel und Leitungen dürfen nicht durch Kabeltrassen hindurchgeführt werden (Demontierbarkeit). Im gefährdeten Bereich müssen Kabel mit einem mechanischen Schutz versehen werden. Bei Kabeln und Leitungen im Außenbereich sind nur UV- beständige Typen zu verwenden. Für alle Verschraubungen ist die Qualität der Beispielsprodukte aus der Geräteliste einzuhalten. Auch Installationsdosen erhalten die entsprechenden Verschraubungen. Bei 1 Leiterkabel ist darauf zu achten, dass die Kabelschellen aus nicht magnetisch leitendem Material gefertigt sind. Das Gleiche gilt für die Schrankdurchführungen (Erhitzung bei Eisen durch magnetischen Kurzschluss). Die Beleuchtungsstromkreise sind gemäß Klemmenbelegung der bauseits bereitgestellten Stromlaufpläne aufzulegen und zu beschriften. Reservedrähte sind auf Klemmen aufzulegen. Drähte müssen gegen Aufspleißen mit Aderendhülsen mit Kunststoffkragen gesichert sein. An den Klemmleisten darf nur ein Draht pro Klemmstelle angeschlossen werden. Mehrere Leitungen für einen Abgang sind außerhalb des Schaltschranks in beschrifteten Verteilerdosen unterzubringen. Kabelnachinstallationen müssen an allen Stellen möglich sein.

Kabeltrassen
Leistungs- und Beleuchtungskabel (Störklasse 1), Steuerkabel (Störklasse 2), Signalkabel (Störklasse 3).
Die Trassenplanung ist vom AN mit dem AG abzustimmen. Bei Neuinstallationen von Kabeltrassen ist darauf zu achten, dass nach Abschluss der Arbeiten eine Platzreserve von 30% auf den Trassen vorhanden ist. Kabeltrassen müssen in einem Vertikalabstand von mindestens 30 cm verlegt werden. Die Befestigung der Kabeltrassen, hat ausschließlich mit Dübeln und Schrauben zu erfolgen (keine Schlagdübel). Das Arbeiten mit Bolzenschussapparaten ist nicht zulässig.

Beleuchtung
Alle Leuchten sind ohne Einzelkompensation mit elektronischem Vorschaltgerät (EVG) oder als LED zu liefern. Für die Beleuchtungsanforderungen, welche nicht beschrieben sind, werden vom AN Vorschläge erwartet.

Einheitliches Material / Geräteliste
Die unter Punkt 1.1.4 (Geräteliste…) aufgeführten Materialien und Geräte, welche derzeit in der GSI/FAIR eingesetzt werden, sind GSI/FAIR - Lagerware und vorzugsweise zuverwenden. Darüber hinaus sind im LV Materialien aufgeführt, die in Abhängigkeit von den jeweiligen speziellen Anforderungen nach schriftlicher Freigabe ebenfalls zum Einsatz kommen können. Die Fabrikats- und Typenangaben in den Positionen sind dort zur Orientierung beispielhaft aufgeführt.
Für die elektrischen Betriebsmittel sind generell Markenfabrikate zu verwenden. Dieses gilt auch für Klein- und Montagematerialien.

1.1.4.  Richtqualitäten oder Gleichwertigkeit
Bei den angegebenen Materialien handelt es sich um die bei der GSI/FAIR eingesetzten Produkte, auf deren Kompatibilität zu achten ist.

Kabel und Leitungen

| Gerätebezeichnung | Hersteller | Typ | Bemerkungen |
| --- | --- | --- | --- |
| Installationskabel |  | Typ: NHXMH / Querschnitte bis 2,5mm² | Halogenfrei |
| Starkstromkabel |  | Typ: N2XH - O / -J / Einleiter bis 300mm² | Halogenfrei |
| Starkstromkabel |  | Typ: N2XCH / ab Querschnitt 4mm² | Halogenfrei |
| Daten-Steuerleitung | Helukabel | Dataflamm-C-Paar z.Bsp.: 2 x 2 x 0,5 | Halogenfrei |
| Steuerleitung | Helukabel | JZ-500 HMH / HMH-C z.Bsp.: 3G1,5 | Halogenfrei |
| Telefonkabel |  | Typ: J-H(St)H / z.Bsp.: 4 x 2 x 0,6 mm² | Halogenfrei |
| Brandmeldekabel |  | Typ: J-H(St)H rot z.Bsp.: 4x2x0,8/2x2x0,8 | Halogenfrei |
| EIB Busleitung |  | Typ: H(ST)H 2 x 2 x 0,8 mm² grün | Halogenfrei |
| Fernmeldekabel |  | Typ: JH(ST)H 4 x 2 x 0,8 mm² | Halogenfrei |
| Lichtwellenleiter (Universalkabel) |  | A/I-DQ(ZN)BH 12 G 50/125µm, / Multimode OM 2 | Halogenfrei, Faseranzahl 4,8,12 oder 24G |

 Verlegesysteme

| Gerätebezeichnung | Hersteller | Typ | Bemerkungen |
| --- | --- | --- | --- |
| Kabelrinnen | Puk | RGS 60-xxS / xx= 10 bis 60 | S - Sendzimir- feuerverzinkt |
| Kabelleitern | Puk | STU BS 50-xx-3S / xx= 02 bis06 | S - Sendzimir- feuerverzinkt |
| Weitspann Kabelbahn | Puk | WPL oder WPR ( je nach Bedarf) xx= 20 bis 60 | S - Sendzimir- feuerverzinkt |
| Wandkonsolen | Puk | KW xxxF xxx= 010 bis 060 | F - / Tauchfeuerverzinkt |
| Konsolenhalter | Puk | KDI xxF xx= 02 bis 30 / KDU 40/57/60 xxF xx=02 bis 15 | F - / Tauchfeuerverzinkt |
| Konsolenhalter | Puk | KHI xxF xx= 02 bis 30 / KHU 40/57/60 xxF xx=02 bis 30 | F - / Tauchfeuerverzinkt |
| Konsolen | Puk | KT xxxF xxx= 010 bis 060 / KTS xxxF xxx= 020 bis 100 | F - / Tauchfeuerverzinkt |
| Kopfplatten | Puk | BGI F / BGIQ F | F - / Tauchfeuerverzinkt |
| Leitungsführungskanal | Hager | LFH2002009016 / LFH3004509016 / LFH4006009016 / LFH6009009016 / LFH6011009016 | verkehrsweiß / oh. Trennsteg, / Halogenfrei |
| Brüstungskanal BRH Grundprofil u. Oberteil | Hager |  |  |

BRH6517019016 / BRH08029016  verkehrsweiß Halogenfrei

| verkehrsweiß Halogenfrei |  |  |  |
| --- | --- | --- | --- |
| Brüstungskanal BRH / Formteile | Hager | BRH65170..H9016 | verkehrsweiß Halogenfrei |
| Stahlpanzer-Rohre | Fränkische | STARO GEW ES-V / Klassifizierung 5557 | verzinkt |
| Starres Kunststoffrohr | Fränkische | FPKu-EM-F-H0 / Klassifizierung 3352 | Halogenfrei |
| Biegsames Kunststoffrohr | Fränkische | FFKuS-EM-F-LS0H Low Smoke | Halogenfrei |
| Flexibler Metallschlauch | Fränkische | MC-DMA-xxx-PVC.10 |  |
| Klemmschellen | Fränkische | clipfix -HO | Halogenfrei |
| Befestigungsmaterial | OBO | Typ 2031 / 2032 … | Halogenfrei |
| Befestigungsmaterial | Erico | Typ Caddy … |  |
| Befestigungsmaterial | Erico | Seilsystem SDL......... |  |
| Kabelabzweigkästen | Hensel | KF……… mit Verschraubungen | Halogenfrei |
| Kabelabzweigkästen / Sonderanwendungen | Hensel | DK ........R mit Verschraubungen | Halogenfrei |
| Brandschotts / Kabelabschottungen | FST / R+D GmbH | FST Kabelbox nach DIN 4102-9 / Feuerwiderstandsklasse S 90 |  |

Schalterprogramme / Peripheriegeräte

| Gerätebezeichnung | Hersteller | Typ | Bemerkungen |
| --- | --- | --- | --- |
| Schalter / Steckdosen Unter Putz | Jung | Programm AS 500 weiß | weiß |
| Schalter / Steckdosen Auf Putz | Jung | Programm WG 600 |  |
| CEE Typen | Mennekes | Stecksysteme: Steckdosen, Stecker, Kupplungen, Anbaudosen |  |
| Steckdosen- kombinationen | Mennekes | variabel, nach Absprache | bestückt mit Sicherungsmaterial von ABB |
| KNX- Geräte | Jung |  |  |

Verteiler und Zubehör

| Gerätebezeichnung | Hersteller | Typ | Bemerkungen |
| --- | --- | --- | --- |
| Verteilerschränke Energieversorgung | Eaton Striebel & John Rittal |  | RAL 5007, blau |
| Sicherungsautomaten | ABB | S201, S202, S203 / DS201, DS203NC | Hilfsschalter frontseitig / anbaubar |
| Fehlerstromschutzschalter | ABB |  |  |
| Lastschalter | ABB / Hager |  |  |
| Leistungsschalter | ABB / / Siemens | Sace Emax, Tmax möglichst in Einschubtechnik mit stromabhängig, verzögertem Überlastauslöser und unverzögertem Überstromauslöser, einschließlich Hilfskontakt |  |
| Installationsgeräte | Eltako | Baureihe 11 und 12 |  |
| Zeitschalter | Theben | Treppenlicht - Zeitschalter ELPA 8 |  |
| LED Leuchtmelder für Signalisierung | Eaton | M2211-L-W / M22-A M22-LED 230-W |  |
| Netzüberwachung / Messeinheit / / Anzeigeeinheit | Janitza | UMG 801 / / RD 96 | f. Hutschienen / / zum festen Fronteinbau |
| Klemmen | Weidmüller / Phoenix | WDU…/SAK… / UT…/ PTI… | f. Hutschienen |
| Wandlertrennklemmen | Phoenix |  |  |
| Kabelverschraubungen | Hummel |  |  |
| Kabelverschraubungen | Wiska | Sprint, ESKV...; IP68 | RAL7035, grau |
| Installationsschütze | ABB |  |  |
| Schütze | Eaton |  |  |
| Motorschutzschalter | Eaton |  |  |
| Isolierstoffgehäuse | Eaton |  |  |
| Neozedelemente | ABB |  |  |
| NH Sicherungsmaterial | Siemens |  |  |
| Reparaturschalter | Kraus & Naimer |  |  |
| Linocur-Lasttrennschalter | ABB |  |  |
| EIB- Geräte | Jung | Jalousieaktor 2-fach 2202 REG |  |
| USV-Anlagen | ABB / Wöhrle |  | Modulbauweise |
| Überspannungsschutz | Dehn | DV M, DG M |  |
| Blitzstromableiter | Dehn | DBM, DGPM, DSI |  |
| Potentialausgleichsschiene | OBO oder Dehn | BigBar für Industriebereich 1802 xx CU |  |
| Netzgerät 230VAC/24VDC 1,3A / 2,5A / 4A | Siemens | LOGO!power Gesamt Baureihe | Hutschiene |

Anmerkung:

Im Einsatzfall sind hier entsprechende Freigaben durch GAT-GET erforderlich.

Leuchten und Zubehör

| Gerätebezeichnung | Hersteller | Typ | Bemerkungen |
| --- | --- | --- | --- |
| Dämmerungsschalter | Theben | LU 111 Luna |  |
| Feuchtraumwannenleuchte LED | Philips | WT120C…. / Coreline Waterproof - LED Module |  |
| Wannen- Anbauleuchte LED | Trilux | Montigo 600 O 1500-830 ET | Für Beschriftung |
| LED Anbauleuchte / Rote LED Beleuchtung | Monos | Art. Nr.: 005.0001-6014 | Warnlampe für Sicherheitsbereiche |
| Hängeleuchte LED | Trilux | SFlow H2-L MRX LED6400-840 | Büro |
| Lichtbandsystem E-Line LED | Trilux | TRILUX 7650B 5500-840 ET | Flure |
| Lichtbandsystem E-Line LED | Trilux | TRILUX 7651Fi HE LW19 40-840 | Büro |
| Lichtbandsystem E-Line LED | Trilux | TRILUX 7651Fi HE LW 60-840 | Werkstatt |
| Einbauleuchte (62,5x62,5) BAP LED | Ledvance | PL PFM 625…. / Dali | Büro mit Odenwalddecke |
| Mastansatzleuchte | Trilux | 9701SG-AB7l/ / 4200-740 8G1S ET | Außenleuchte LED |
| Anbauleuchte LED | Ledvance | Floodlight 100DEG | Außenleuchte LED |

Anmerkung 1:

Standardmaß für Rasterdecken in der GSI/FAIR ist mit dem Protokoll der GA Sitzung vom 19.11.2002 auf 62,5cm festgelegt worden.

Anmerkung 2:

Weitere Leuchtentypen für spez. Anforderungen sind im LV enthalten.
Im Einsatzfall sind hier entsprechende Freigaben durch GA-ET erforderlich.

Anmerkung 3:

Weitere Leuchtmitteltypen für spez. Anforderungen/Ersatzbeschaffungen sind im LV enthalten.
Im Einsatzfall sind hier entsprechende Freigaben durch GA-ET erforderlich.

1.2.  Servicevereinbarungen

Die Leistungserbringung erfolgt im Regelfall während der Normalarbeitszeit des Auftraggebers
an Werktagen (außer an Samstagen, Sonntagen und Feiertagen):

Tagesarbeitszeit:  Montag  Freitag 06:00 Uhr  19:30 Uhr

Alle in der GSI/FAIR eingesetzten Mitarbeiter sind der deutschen Sprache in Wort und Schrift mächtig (Mindestens C1)

Alle in der GSI/FAIR eingesetzten Mitarbeiter sind Elektrofachkräfte (Mindestens NVQ-Level 4)

Notfälle sind von der Regelung der definierten Servicezeiten ausgenommen.
In Notfällen wird für die Aufnahme der notwendigen Arbeiten eine Reaktionszeit von 12 Stunden nach Eingang des Abrufs beim AN (24 x 7) gefordert.

Notfallabrufe sind keine Bereitschaftsdienste.

Notfallabrufe werden dem AN mündlich per Telefon oder schriftlich per Fax oder E-Mail übermittelt.

Außerdem muss eine Service-Hotline (24 x 7) für telefonische Annahme und Weiterleitung der Notfallabrufe bestehen.

1.3.  Arbeitsbedingungen GSI/FAIR

Für eine Aufstellung eines Bürocontainers wird dem AN eine Fläche innerhalb des Betriebsgeländes zugewiesen.

Für Transporte innerhalb des Betriebsgeländes, sowie für kurzfristige Beschaffung notwendiger Materialien ist im Werksverkehr ein eigenes Fahrzeug zugelassen.

Strom und Wasser stehen dem AN kostenlos zur Verfügung.

Wasch- und Sanitäreinrichtungen der GSI/FAIR können vom AN benutzt werden.

Für die persönliche Schutzausrüstung (PSA) hat der AN selbst zu sorgen und hat diese selbsttätig bei seinen Arbeiten einzusetzen.

Eine Allgemeine Firmen-GBU ist für die Arbeiten auf dem GSI/FAIR Gelände jährlich zu aktualisieren und vor Abarbeitung einzelner Aufträge eine Arbeitsspezifische GBU zu erstellen.

1.4.  Preisvorkalkulation

Mit dem vorliegenden Leistungsverzeichnis werden überwiegend Einheitspreise (EP) abgefragt, da die zum Zeitpunkt der Ausschreibung tatsächlich auszuführenden Leistungen sowie die hierfür erforderlichen Massen und Mengen noch nicht abschließend ermittelt werden können.

Die im Leistungsverzeichnis angegebenen Massen- und Mengenansätze dienen ausschließlich der Preisgewichtung und Vergleichbarkeit der Angebote. Sie stellen weder verbindliche Ausführungsmengen noch ein zugesichertes oder zu erwartendes Abrufvolumen dar.

Vor jedem Einzelabruf hat der Auftragnehmer auf Grundlage der im Vergabeverfahren angebotenen Einheitspreise ein konkretes Abrufangebot für die tatsächlich auszuführenden Leistungen zu erstellen. Die Beauftragung erfolgt ausschließlich auf Basis dieses Abrufangebots und beschränkt sich auf den jeweils konkret abgerufenen Leistungsumfang.

Ein Anspruch des Auftragnehmers auf den Abruf sämtlicher oder einzelner im Leistungsverzeichnis enthaltenen Positionen sowie auf ein bestimmtes Mindest- oder Gesamtauftragsvolumen besteht nicht.

### 2 Leistungsverzeichnis

#### 2.1 Erweiterung bzw. Ausbau von Verteilern/Einbaugeräte

**2.1.01 Reihenklemme für Schienenmontage**
Reihenklemme für Schienenmontage,
bis 4 mm²
liefern und montieren

Angeb. Fabr.: '....................'

Typ: '....................'
Menge: 1,000 St

**2.1.02 Netzanschluss-Klemme**
Netzanschluss-Klemme /Prismaklemme
bis 250A liefern und montieren

Angeb. Fabr.: '....................'

Typ: '....................'
Menge: 1,000 St

**2.1.03 Kombi-Ableiter modular**
Kombi-Ableiter modular
4-polig für 230/400 V~, TN(C)-S-Systeme
 Ableiter Typ 1 nach EN 61643-11
bestehend aus Basisteil und gesteckten Schutzmodulen
mit Fernmeldekontakt (potentialfreier Wechsel)
Reiheneinbaugerät nach DIN 43880
liefern und betriebsfertig montieren

Angeb. Fabr.: '....................'

Typ: '....................'
Menge: 1,000 St

**2.1.04 Überspannungsableiter modular**
Überspannungs-Ableiter modular
4-polig für 230/400 V~, TN-S-Systeme
Ableiter Typ 2 nach EN 61643-11
mit Fernmeldekontakt (potentialfreier Wechsel)
Reiheneinbaugerät nach DIN 43880
liefern und betriebsfertig montieren

Angeb. Fabr.: '....................'

Typ: '....................'
Menge: 1,000 St

**2.1.05 Blitzstrom-Ableiter**
Blitzstrom-Ableiter
1-polig mit integrierter Ableitervorsicherung
Ableiter Typ 1 nach EN 61643-11
Montage auf PEN / N Sammelschiene min. 25 mm2 Fernsignalisierung: mittels LWL über DEHN Signal E DV
Schutzart: IP 5X
liefern und betriebsfertig montieren

Angeb. Fabr.: '....................'

Typ: '....................'
Menge: 1,000 St

**2.1.06 N-PE-Blitzstromableiter 1-polig**
N-PE-Blitzstromableiter 1polig
Ableiter Typ 1 nach EN 61643-11
Montage auf N Sammelschiene min. 35 mm2 Fernsignalisierung: mittels LWL über DEHN Signal E 3 liefern und betriebsfertig montieren

Angeb. Fabr.: '....................'

Typ: '....................'
Menge: 1,000 St

**2.1.07 Rüstkosten/Grundkosten**
Rüstkosten/Grundkosten

Beschaffung des Materials vom GSI/FAIR-Lager Einrichten der Baustelle
Bei den nachfolgenden Positionen ist jeweils nur der Montagepreis anzugeben

In die Positionen ist ein Anteil für interne Verdrahtung und evtl. erforderliche Klemmen im Verteiler sowie ggf. für Betriebsmittelkennzeichnung/Dokumentation einzukalkulieren
Menge: 1,000 St

**2.1.08 Leitungsschutzschalter 1-polig**
Leitungsschutzschalter 1-polig, betriebsfertig in
bestehende Verteilung montieren
Menge: 1,000 St

**2.1.09 Leitungsschutzschalter 3-polig**
Leitungsschutzschalter 3-polig, betriebsfertig in
bestehende Verteilung montieren
Menge: 1,000 St

**2.1.10 Kombination Leitungsschutz/Fehlerschutz**
Kombination
Leitungsschutzschalter / Fehlerstromschutzschalter, 1-polig geschützt, 2-polig schaltend
betriebsfertig in
bestehende Verteilung montieren
Menge: 1,000 St

**2.1.11 Fehlerstromschutzschalter 2-polig**
Fehlerstromschutzschalter 2-polig, 230 V ~ betriebsfertig in
bestehende Verteilung montieren
Menge: 1,000 St

**2.1.12 Fehlerstromschutzschalter 4-polig**
Fehlerstromschutzschalter 4-polig, 230/400 V ~
betriebsfertig in bestehende Verteilung montieren
Menge: 1,000 St

**2.1.13 Stromstoßschalter 1-polig**
Stromstoßschalter, 1-polig betriebsfertig in
bestehende Verteilung montieren
Menge: 1,000 St

**2.1.14 Installationsschütz 230V ~/ bis 63A**
Installationsschütz 230V ~/ bis 63A,
4 Schließer betriebsfertig in bestehende
Verteilung montieren
Menge: 1,000 St

**2.1.15 Treppenlicht-Zeitschalter**
Treppenlicht-Zeitschalter, elektronisch
mit Multifunktion betriebsfertig in
bestehende Verteilung montieren
Menge: 1,000 St

#### 2.2 Installationsgeräte u. Zubehör

**2.2.01 Kanalsteckdose halogenfrei**
Kanalsteckdose halogenfrei, passend zu vorg. BR-Kanal,
Doppel-Steckdose mit Schutzkontakt, 3-polig 16 A, 230 V ~, mit Berührungsschutz, vorverdrahtet, mit Schnellbefestigung
sowie Steckverbindung zur anreihbaren Erweiterung
inkl. Modularblende und Zubehör liefern und betriebsfertig montieren

Farbe: weiß

Angeb. Fabr.: '....................'

Typ: '....................'
Menge: 1,000 St

**2.2.02 Kanalsteckdose halogenfrei**
Kanalsteckdose halogenfrei,
wie vor, jedoch 3-fach Steckdose

Angeb. Fabr.: '....................'

Typ: '....................'
Menge: 1,000 St

**2.2.03 Rüstkosten/Grundkosten**
Rüstkosten/Grundkosten

Beschaffung des Materials vom GSI/FAIR-Lager Einrichten der Baustelle

Bei den nachfolgenden Positionen ist jeweils nur der Montagepreis anzugeben
In die Positionen ist ein Anteil für Betriebsmittelkennzeichnung/ Dokumentation einzukalkulieren
Menge: 1,000 St

*Hinweis: GERÄTE UP*

**2.2.04 Serienschalter UP**
Serienschalter UP
Wippschalter als Serienschalter mit Schraubbefestigung komplett mit Wippe unter Putz oder im Inst.-Kanal in vorhandene Schalterdose bzw.
Geräteträgereinheit betriebsfertig montieren
Menge: 1,000 St

**2.2.05 Tast-Serienschalter UP**
Schalter wie vor, jedoch Tast-Serienschalter UP
montieren
Menge: 1,000 St

**2.2.06 Aus-/Wechselschalter UP**
Schalter wie vor, jedoch Aus-/Wechselschalter UP montieren
Menge: 1,000 St

**2.2.07 Tast-Wechselschalter UP**
Schalter wie vor, jedoch Tast-Wechselschalter UP montieren
Menge: 1,000 St

**2.2.08 Kontroll-Wechselschalter UP**
Schalter wie vor, jedoch
Kontroll-Wechselschalter UP, beleuchtet montieren
Menge: 1,000 St

**2.2.09 Tast-Kontroll-Wechselschalter UP**
Schalter wie vor, jedoch
Tast-Kontroll-Wechselschalter UP, beleuchtet montieren
Menge: 1,000 St

**2.2.10 Heizungsnotschalter UP**
Schalter wie vor, jedoch Heizungsnotschalter UP montieren
Menge: 1,000 St

**2.2.11 Steckdose U.P.**
Steckdose U.P.
mit Schutzkontakt, 3-polig, mit Schraubbefestigung
in vorhandene Schalterdose bzw. Geräteträgereinheit betriebsfertig montieren
Menge: 1,000 St

**2.2.12 Steckdose 2-fach, UP**
Steckdose 2-fach, UP mit Schutzkontakt, 3-polig mit Schraubbefestigung
in vorhandene Schalterdose bzw. Geräteträgereinheit betriebsfertig montieren
Menge: 1,000 St

**2.2.13 Steckdose 3-fach**
Steckdose 3-fach sonst wie vor
betriebsfertig montieren
Menge: 1,000 St

**2.2.14 Abdeckrahmen 1-fach**
Abdeckrahmen 1-fach
Abdeckplatte/-rahmen für vorbeschriebene Installationsgeräte für 1 Installationseinsatz montieren
Menge: 1,000 St

**2.2.15 Abdeckrahmen 2-fach**
Abdeckrahmen wie vor, jedoch 2-fach für 2 Installationseinsätze montieren
Menge: 1,000 St

**2.2.16 Abdeckrahmen 3-fach**
Abdeckrahmen wie vor, jedoch 3-fach für 3 Installationseinsätze montieren
Menge: 1,000 St

**2.2.17 Abdeckrahmen 4-fach**
Abdeckrahmen wie vor, jedoch 4-fach für 4 Installationseinsätze montieren
Menge: 1,000 St

*Hinweis: GERÄTE AP*

**2.2.18 Serienschalter AP**
Serienschalter AP
Wippschalter als Serienschalter
in Feuchtraum-Ausführung IP44 betriebsfertig montieren
Menge: 1,000 St

**2.2.19 Tast-Serienschalter AP**
Schalter wie vor, jedoch Tast-Serienschalter AP montieren
Menge: 1,000 St

**2.2.20 Aus-/Wechselschalter AP**
Schalter wie vor, jedoch Aus-/Wechselschalter AP montieren
Menge: 1,000 St

**2.2.21 Tast-Wechselschalter AP**
Schalter wie vor, jedoch Tast-Wechselschalter AP montieren
Menge: 1,000 St

**2.2.22 Kontroll-Wechselschalter AP**
Schalter wie vor, jedoch Kontroll-Wechselschalter AP, beleuchtet
montieren
Menge: 1,000 St

**2.2.23 Tast-Kontroll-Wechselschalter AP**
Schalter wie vor, jedoch
Tast-Kontroll-Wechselschalter AP, beleuchtet
montieren
Menge: 1,000 St

**2.2.24 Heizungsnotschalter AP**
Schalter wie vor, jedoch Heizungsnotschalter AP montieren
Menge: 1,000 St

**2.2.25 Steckdose AP**
Steckdose AP
Steckdose mit Schutzkontakt, 3-polig 16 A, 230 V ~, in Feuchtraum- Ausführung IP44, mit Anschlussklemmen
als Verbindungsklemmen
betriebsfertig montieren
Menge: 1,000 St

**2.2.26 Steckdose 2-fach, AP**
Steckdose 2-fach, AP
Doppelsteckdose mit Schutzkontakt, 3-polig 16 A, 230 V ~, sonst wie vor, montieren
Menge: 1,000 St

**2.2.27 Steckdose-Kombination, AP**
Steckdose-Kombination, AP
Steckdose wie vor, jedoch als Kombination mit einem Aus-/Wechselschalter
montieren
Menge: 1,000 St

**2.2.28 Geräteanschlussdose UP/Herdanschlussdose**
Geräteanschlussdose UP/Herdanschlussdose betriebsfertig montieren
Menge: 1,000 St

**2.2.29 CEE-Steckdose 16 A, AP**
CEE-Steckdose 16 A, AP, IPX4,
5-polig mit Schutz- und Mittelleiterkontakt
Betriebsspannung 400 V~
betriebsfertig montieren
Menge: 1,000 St

**2.2.30 CEE-Steckdose 32 A, AP**
CEE-Steckdose 32 A, AP, IPX4, sonst wie vor, montieren
Menge: 1,000 St

**2.2.31 CEE-Stecker 16 A**
CEE-Stecker 16 A, IPX4,
5-polig mit Schutz- und Mittelleiterkontakt
Betriebsspannung 400 V~ komplett betriebsfertig montieren
Menge: 1,000 St

**2.2.32 CEE-Stecker 32 A**
CEE-Stecker 32 A, IPX4, sonst wie vor, montieren
Menge: 1,000 St

**2.2.33 Steckdosenkombination**
Steckdosenkombination
in Kunststoffgehäuse IP 44 anschlussfertig verdrahtet
CEE-Steckdose 5-pol. 32 A / 400 V
CEE-Steckdose 5-pol. 16 A / 400 V
3 Schuko-Steckdosen 16 A / 230 V
kompl. betriebsfertig montieren
Menge: 1,000 St

*Hinweis: INSTALLATIONSZUBEHÖR*

**2.2.34 Schalterdose/ Schalterklemmdose UP**
Schalterdose/ Schalterklemmdose UP
bis 61mm Tiefe, einschl.
Stemmarbeiten montieren
Menge: 1,000 St

**2.2.35 UP Dose als Verteilerdose**
UP Dose als Verteilerdose inkl. Deckel montieren
einschl. Stemmarbeiten und Klemmarbeiten
Menge: 1,000 St

**2.2.36 Hohlwandschalterdose**
Abzweigdosen in Hohlwand
sind jeweils incl.
Verdrahtung zu kalkulieren. Montage in Holz- und Gipskartontrennwänden

Tiefe: 62 mm
Fräsloch: 68 mm
Menge: 1,000 St

**2.2.37 Hohlwand-Abzweigdose**
Menge: 1,000 St

**2.2.38 Abzweigkasten AP bis 16 mm²**
Abzweigkasten AP bis 16 mm²
montieren inkl. Klemmarbeiten
Menge: 1,000 St

**2.2.39 Abzweigkasten AP ab 25 mm²**
Abzweigkasten AP ab
25 mm² montieren
inkl. Klemmarbeiten
Menge: 1,000 St

#### 2.3 Versorgungsleitungen oder Versorgungskabel

**2.3.01 Rüstkosten/Grundkosten**
Rüstkosten/Grundkosten

Beschaffung der Versorgungsleitungen oder Versorgungskabel vom GSI/FAIR-Lager Einrichten der Baustelle Betriebsmittelkennzeichnung/Dokumentation

Bei den nachfolgenden Positionen ist jeweils nur der Verlegepreis anzugeben
Menge: 1,000 St

**2.3.02 Versorgungsleitungen oder Versorgungskabel bis 15 mm Durchmesser**
Versorgungsleitungen oder Versorgungskabel bis 15 mm Durchmesser auf Kabelbahn, in Leitungsführungskanal bzw. in Rohr verlegen
Menge: 1,000 m

**2.3.03 Versorgungsleitungen oder Versorgungskabel bis 20 mm Durchmesser**
Versorgungsleitungen oder Versorgungskabel bis 20 mm Durchmesser auf Kabelbahn, in Leitungsführungskanal bzw. in Rohr verlegen
Menge: 1,000 m

**2.3.04 Versorgungsleitungen oder Versorgungskabel bis 25 mm Durchmesser**
Versorgungsleitungen oder Versorgungskabel bis 25 mm Durchmesser auf Kabelbahn, in Leitungsführungskanal bzw. in Rohr verlegen
Menge: 1,000 m

**2.3.05 Versorgungsleitungen oder Versorgungskabel bis 30 mm Durchmesser**
Versorgungsleitungen oder Versorgungskabel bis 30 mm Durchmesser auf Kabelbahn, in Leitungsführungskanal bzw. in Rohr verlegen
Menge: 1,000 m

**2.3.06 Versorgungsleitungen oder Versorgungskabel bis 40 mm Durchmesser**
Versorgungsleitungen oder Versorgungskabel bis 40 mm Durchmesser auf Kabelbahn, in Leitungsführungskanal bzw. in Rohr verlegen
Menge: 1,000 m

**2.3.07 Versorgungsleitungen oder Versorgungskabel bis 50 mm Durchmesser**
Versorgungsleitungen oder Versorgungskabel bis 50 mm Durchmesser auf Kabelbahn, in Leitungsführungskanal bzw. in Rohr verlegen
Menge: 1,000 m

**2.3.08 Versorgungsleitungen oder Versorgungskabel Durchmesser größer 50 mm**
Versorgungsleitungen oder Versorgungskabel Durchmesser größer 50 mm auf Kabelbahn,
in Leitungsführungskanal bzw.
in Rohr verlegen
Menge: 1,000 m

**2.3.09 Versorgungsleitungen oder Versorgungskabel bis 20 mm Durchmesser**
Versorgungsleitungen oder Versorgungskabel bis 20 mm Durchmesser in vorh. Kabelgraben verlegen
Menge: 1,000 m

**2.3.10 Versorgungsleitungen oder Versorgungskabel bis 25 mm Durchmesser**
Versorgungsleitungen oder Versorgungskabel bis 25 mm Durchmesser in vorh. Kabelgraben verlegen
Menge: 1,000 m

**2.3.11 Versorgungsleitungen oder Versorgungskabel bis 30 mm Durchmesser**
Versorgungsleitungen oder Versorgungskabel bis 30 mm Durchmesser in vorh. Kabelgraben verlegen
Menge: 1,000 m

**2.3.12 Versorgungsleitungen oder Versorgungskabel bis 40 mm Durchmesser**
Versorgungsleitungen oder Versorgungskabel bis 40 mm Durchmesser in vorh. Kabelgraben verlegen
Menge: 1,000 m

**2.3.13 Versorgungsleitungen oder Versorgungskabel bis 50 mm Durchmesser**
Versorgungsleitungen oder Versorgungskabel bis 50 mm Durchmesser in vorh. Kabelgraben verlegen
Menge: 1,000 m

#### 2.4 Kabel und Leitungsanschlüsse für Versorgungsleitungen oder Versorgungskabel (Klemmarbeiten)

**2.4.01 Anschluss von Zuleitungen bis 5 x 2,5 mm²**
Anschluss von Zuleitungen bis 5 x 2,5 mm² an bauseitig
beigestellte Verteilung bzw. Gerät einschließlich Messung mit Messprüfprotokoll
Menge: 1,000 St

**2.4.02 Anschluss von Zuleitungen bis 5 x 6 mm²**
Anschluss von Zuleitungen wie vor, jedoch bis 5 x 6 mm²
Menge: 1,000 St

**2.4.03 Anschluss von Zuleitungen bis 5 x 16 mm²**
Anschluss von Zuleitungen wie vor, jedoch bis 5 x 16 mm²
Menge: 1,000 St

**2.4.04 Steuerleitungen bis 4 x 2 x 0,6 mm²**
Anschluss von Steuerleitungen wie vor,
jedoch bis 4 x 2 x 0,6 mm²
Menge: 1,000 St

**2.4.05 Steuerleitungen bis 4 x 2 x 0,8 mm²**
Anschluss von Steuerleitungen wie vor, jedoch bis 4 x 2 x 0,8 mm²
Menge: 1,000 St

**2.4.06 Erdmuffe für Kabelverbindung bis 2 x 5 x 2,5 mm²**
Erdmuffe für Kabelverbindung bis 2 x 5 x 2,5 mm²
einschl. Kleinmaterial liefern und herstellen
Menge: 1,000 St

**2.4.07 Erdmuffe für Kabelverbindung bis 2 x 5 x 16 mm²**
Erdmuffe für Kabelverbindungen wie vor,
jedoch bis 2 x 5 x 16 mm²
Menge: 1,000 St

#### 2.5 Verlegesysteme für Versorgungsleitungen oder Versorgungskabel

*Hinweis: LIEFERUNG UND MONTAGE*

**2.5.01 Elektroinstallationskanal**
Elektroinstallationskanal
als Sockelleiste mit vorgestanzter Bodenlochung komplett
mit Unter-, Oberteil, Klammern, integrierter Trennwand
und anteiligen zugehörigen Verbindungselementen sowie Befestigungsmaterial liefern und verlegen

Farbe: weiß
Größe (H x T): 50 x 20 mm

Angeb. Fabr.: '....................'

Typ: '....................'
Menge: 1,000 m

**2.5.02 Brüstungskanal/Geräteeinbau-System halogenfrei 130 mm**
Brüstungskanal/Geräteeinbau-System halogenfrei, aus hochwertigem Kunststoff 3-Kammern-System, abnehmbare
Seitenoberteile, mit durchlaufendem C-Profil geeignet zum Einbau von Gerätedosen,mit Bodenlochung
komplett mit anteiligen zugehörigen Verbindungselementen/ Formstücken sowie Befestigungsmaterial
in Teillängen liefern und verlegen

Farbe: weiß
Größe (H x T): 70 x 130 mm

Angeb. Fabr.: '....................'

Typ: '....................'
Menge: 1,000 m

**2.5.03 Brüstungskanal/Geräteeinbau-System halogenfrei 170 mm**
Brüstungskanal/Geräteeinbau-System halogenfrei, aus hochwertigem Kunststoff 3-Kammern-System, abnehmbare
Seitenoberteile, mit durchlaufendem C-Profil geeignet zum Einbau von Gerätedosen, mit Bodenlochung
komplett mit anteiligen zugehörigen Verbindungselementen/ Formstücken sowie Befestigungsmaterial
in Teillängen liefern und verlegen

Farbe: weiß
Größe (H x T): 70 x 170 mm

Angeb. Fabr.: '....................'

Typ: '....................'
Menge: 1,000 m

**2.5.04 Oberteil 80**
Oberteil 80, passend zu
vor gen. Brüstungskanälen halogenfrei aus hochwertigem Kunststoff in Teillängen liefern und montieren

Farbe: weiß

Angeb. Fabr.: '....................'

Typ: '....................'
Menge: 1,000 m

*Hinweis: NUR MONTAGE (Verlegung)*

**2.5.05 Rüstkosten/Grundkosten (Rohre, Kanäle)**
Rüstkosten/Grundkosten (Rohre, Kanäle)

Beschaffung des Leitungsführungs-Materials vom GSI/FAIR-Lager
Einrichten der Baustelle

Bei den nachfolgenden Positionen ist jeweils nur der Verlegepreis inkl. Befestigungskleinmaterial anzugeben
Menge: 1,000 m

**2.5.06 Kunststoffrohr bis Durchm. 20 mm**
Kunststoffrohr bis Durchm. 20 mm in offener Verlegeart an Wand oder Trägern der Hallenkonstruktion montieren
Menge: 1,000 m

**2.5.07 Kunststoffrohr bis Durchm. 32 mm**
Kunststoffrohr wie vor,
jedoch bis Durchm. 32 mm
Menge: 1,000 m

**2.5.08 Kunststoffrohr bis Durchm. 50 mm**
Kunststoffrohr wie vor,
jedoch bis Durchm. 50 mm
Menge: 1,000 m

**2.5.09 Kunststoffrohr starr oder flexibel, bis Durchm. 20 mm**
Kunststoffrohr starr oder flexibel, bis Durchm. 20 mm unter Putz in vorh. Mauerschlitz verlegen
Menge: 1,000 m

**2.5.10 Kunststoffrohr starr oder flexibel, bis Durchm.32 mm**
Kunststoffrohr wie vor,
jedoch bis Durchm. 32 mm
Menge: 1,000 m

**2.5.11 Kunststoffrohr starr oder flexibel, bis Durchm. 50 mm**
Kunststoffrohr wie vor,
jedoch bis Durchm. 50 mm
Menge: 1,000 m

**2.5.12 Leitungsführungskanal unterschiedlicher Höhe bis zur Breite von 45 mm**
Leitungsführungskanal unterschiedlicher Höhe bis zur Breite von 45 mm an Wand verlegen
Menge: 1,000 m

**2.5.13 Leitungsführungskanal unterschiedlicher Höhe bis zur Breite von 90 mm**
Leitungsführungskanal unterschiedlicher Höhe bis zur Breite von 90 mm an Wand verlegen
Menge: 1,000 m

**2.5.14 Leitungsführungskanal unterschiedlicher Höhe bis zur Breite von 150 mm**
Leitungsführungskanal unterschiedlicher Höhe
bis zur Breite von 150 mm an Wand verlegen
Menge: 1,000 m

**2.5.15 Rüstkosten/Grundkosten(Kabelrinnen)**
Rüstkosten/Grundkosten(Kabelrinnen)

Beschaffung des Kabelrinnen-Materials vom GSI/FAIR-Lager

Einrichten der Baustelle

Bei den nachfolgenden Positionen ist jeweils nur der Montagepreis inkl. Befestigungskleinmaterial anzugeben
Menge: 1,000 St

**2.5.16 Hängestiel, Länge bis 600 mm, Beton/Mauer**
Hängestiel, Länge bis 600 mm
mit Stahlspreizdübel auf Beton/Mauerwerk montieren
Menge: 1,000 St

**2.5.17 Hängestiel, Länge bis 600 mm, Stahlträger**
Hängestiel, Länge bis 600 mm auf Stahlträger montieren
Menge: 1,000 St

**2.5.18 Hängestiel, Länge bis 1500 mm, Beton/Mauer**
Hängestiel, Länge bis 1500 mm
mit Stahlspreizdübel auf Beton/Mauerwerk montieren
Menge: 1,000 St

**2.5.19 Hängestiel, Länge bis 1500 mm, Stahlträger**
Hängestiel, Länge bis 1500 mm auf Stahlträger montieren
Menge: 1,000 St

**2.5.20 Ausleger, Länge bis 600 mm**
Ausleger, Länge bis 600 mm an Hängestiel montieren
Menge: 1,000 St

**2.5.21 Wandausleger, Länge bis 600 mm, Beton/Mauer**
Wandausleger, Länge bis 600 mm
mit Stahlspreizdübel auf Beton/Mauerwerk montieren
Menge: 1,000 St

**2.5.22 Wandausleger, Länge bis 600 mm, Stahlträger**
Wandausleger, Länge bis 600 mm auf Stahlträger montieren
Menge: 1,000 St

**2.5.23 Wandausleger, Länge bis 1500 mm, Beton/Mauer**
Wandausleger, Länge bis 1500 mm
mit Stahlspreizdübel auf Beton/Mauerwerk montieren
Menge: 1,000 St

**2.5.24 Wandausleger, Länge bis 1500 mm, Stahlträger**
Wandausleger, Länge bis 1500 mm auf Stahlträger montieren
Menge: 1,000 Stst

**2.5.25 Kabelrinne, gelocht bis zur Breite von 300 mm**
Kabelrinne, gelocht,
Länge 3 m
bis 60 mm Höhe und
bis zur Breite von 300 mm inkl. Verbindersatz montieren
Menge: 1,000 St

**2.5.26 Kabelrinne, gelocht bis zur Breite von 600 mm**
Kabelrinne, gelocht, wie vor, jedoch
bis zur Breite von 600 mm inkl. Verbindersatz montieren
Menge: 1,000 St

#### 2.6 Leuchten und Zubehör

*Hinweis: NUR MONTAGE*

**2.6.01 Rüstkosten/Grundkosten**
Rüstkosten/Grundkosten
Beschaffung der Leuchten vom GSI/FAIR-Lager Einrichten der Baustelle Betriebsmittelkennzeichnung/Dokumentation Bei den nachfolgenden Positionen ist jeweils nur der Montagepreis anzugeben
Menge: 1,000 St

**2.6.02 Einbauleuchte f. Rasterdecken**
Einbauleuchte f. Rasterdecken Raster 62,5 x 62,5 cm
komplett betriebsfertig montieren
Menge: 1,000 St

**2.6.03 Anbauleuchte / Wannenleuchte**
Menge: 1,000 St

**2.6.04 Außenleuchte an Mast oder Ausleger**
Außenleuchte an Mast oder Ausleger komplett betriebsfertig montieren
Menge: 1,000 St

**2.6.05 Hängeleuchte/Pendelleuchte**
Hängeleuchte/Pendelleuchte
mit Seilaufhängung komplett
betriebsfertig montieren
Menge: 1,000 St

**2.6.06 Sicherheits- und Rettungszeichenleuchte einseitig**
Sicherheits- und Rettungszeichenleuchte einseitig, Wandmontage hängend komplett betriebsfertig montieren
Menge: 1,000 St

**2.6.07 Sicherheits- und Rettungszeichenleuchte zweiseitig**
Sicherheits- und Rettungszeichenleuchte zweiseitig, Deckenmontage komplett betriebsfertig montieren
Menge: 1,000 St

**2.6.08 Einzelbatterie-Sicherheitsleuchte Wand- /Deckenmontage**
Einzelbatterie-Sicherheitsleuchte Wand-
/Deckenmontage komplett betriebsfertig montieren
Menge: 1,000 St

**2.6.09 Einzelbatterie Sicherheitsleuchte frei hängend**
Einzelbatterie Sicherheitsleuchte wie vor, jedoch
frei hängende Montage
komplett betriebsfertig montieren
Menge: 1,000 St

*Hinweis: SERVICELEISTUNGEN BELEUCHTUNG*

**2.6.10 Rüstkosten/Grundkosten**
Rüstkosten/Grundkosten

- Beschaffung der Leuchtmittel vom GSI/FAIR-Lager
- Einrichten der Baustelle
- Transport der demontierten Leuchtmittel zur Entsorgung

Bei den nachfolgenden Positionen ist jeweils nur der Montagepreis pro Stück anzugeben
Menge: 1,000 St

**2.6.11 Wechseln einer Glühlampe/Energiesparlampe bis 3,50 m höhe**
Wechseln einer Glühlampe/Energiesparlampe E 27 bei einer Einzelleuchte,
bis zu einer Höhe von 3,50 m
inkl. Reinigen des Leuchtenkörpers
Menge: 1,000 St

**2.6.12 Wechseln einer Glühlampe/Energiesparlampe über 3,50 m höhe**
Wechseln einer Glühlampe/Energiesparlampe
s. w. v.
bei einer Höhe über 3,50 m
Menge: 1,000 St

**2.6.13 Wechseln einer Halogenlampe bis 3,50 m höhe**
Wechseln einer Halogenlampe bei einer Einzelleuchte,
bis zu einer Höhe von 3,50 m
inkl. Reinigen des Leuchtenkörpers
Menge: 1,000 St

**2.6.14 Wechseln einer Leuchtstofflampe Einzelleuchte, bis 3,50 m höhe**
Wechseln einer Leuchtstofflampe bei einer Einzelleuchte, bis zu einer Höhe von 3,50 m inkl. Reinigen des Leuchtenkörper
Menge: 1,000 St

**2.6.15 Wechseln einer Leuchtstofflampe Einzelleuchte,über 3,50 m höhe**
Wechseln einer Leuchtstofflampe
s. w. v.
bei einer Höhe über 3,50 m
Menge: 1,000 St

**2.6.16 Wechseln einer Leuchtstofflampe Lichtbandleuchte, bis 3,50 m höhe**
Wechseln einer Leuchtstofflampe bei einer Lichtbandleuchte, bis zu einer Höhe von 3,50 m inkl. Reinigen des Leuchtenkörpers
Menge: 1,000 St

**2.6.17 Wechseln einer Leuchtstofflampe Lichtbandleuchte, über 3,50 m höhe**
Wechseln einer Leuchtstofflampe bei einer Lichtbandleuchte
s. w. v.
bei einer Höhe über 3,50 m
Menge: 1,000 St

**2.6.18 Wechseln einer Leuchtstofflampe Deckeneinbauleuchte/Rasterleuchte bis 3,5m höhe**
Wechseln einer Leuchtstofflampe bei einer Deckeneinbauleuchte/Rasterleuchte,
bis zu einer Höhe von 3,50 m
inkl. Reinigen des Leuchtenkörpers
Menge: 1,000 St

**2.6.19 Fachgerechtes Entsorgen einer Leuchtstofflampe**
Fachgerechtes Entsorgen einer Leuchtstofflampe mit Nachweis
Menge: 1,000 St

**2.6.20 Fachgerechtes Entsorgen eines Kondensators**
Fachgerechtes Entsorgen eines Kondensators mit Nachweis
Menge: 1,000 St

**2.6.21 Deckenfeld einer abgehängten Decke**
Deckenfeld einer abgehängten Decke
öffnen, Deckenplatte fachgerecht zwischenlagern und Decke nach Beendigung von Montagearbeiten wieder verschließen
Menge: 1,000 St

#### 2.7 Erdung und Potentialausgleich

*Hinweis: Fabr. für Pos. 1.7.01 bis 1.7.10:*
Angebotenes Fabrikat: '....................'

**2.7.01 Tiefenerder 1,5 m Länge**
Tiefenerder 1,5 m Länge
Durchm. 25 mm, einschl. Schlagspitze
und Schlagkopf, SM-Stahl feuerverzinkt,
liefern und in den Boden eintreiben,
inkl. anschließen und ausmessen des Erders
Menge: 1,000 St

**2.7.02 Anschlussschelle für Tiefenerder**
Anschlussschelle für Tiefenerder
Stahl feuerverzinkt, Rundleiteranschluß
8 - 10 mm, Bandstahlanschl. bis 40 mm, liefern und montieren
Menge: 1,000 St

**2.7.03 Potentialausgleichsschiene mit Abdeckung aus Kunststoff**
Potentialausgleichsschiene mit Abdeckung aus Kunststoff Anschlussmöglichkeiten:
- 1 x Rundleiter 8 bis 10 mm
- 1 x Flachband bis 30 mm Breite
- 7 x Ein- oder mehr drahtige Leiter bis 25 mm² oder fein  drahtige Leiter bis 10 mm²
liefern und betriebsfertig auf Mauerwerk oder Beton montieren
Menge: 1,000 St

**2.7.04 Potentialausgleichsschiene offene Ausführung**
Potentialausgleichsschiene offene Ausführung Anschlussmöglichkeiten:
- 1 x Rundleiter bis 10 mm
- 1 x Bandeisen bis 40 mm Breite
- 8 x Ein- oder mehr drahtige Leiter bis 25 mm² oder fein drahtige Leiter bis 10 mm²
liefern und betriebsfertig auf Mauerwerk oder Beton montieren
Menge: 1,000 St

**2.7.05 Erdungsbandschelle 3/8 - 4"**
Erdungsbandschelle 3/8 - 4"
Stahl feuerverzinkt, Rundleiteranschluß
8 - 10 mm, Bandstahlanschl. bis 40 mm, liefern und montieren
Menge: 1,000 St

**2.7.06 Überbrückungsseil zur Überbrückung von Stoßstellen an Metallfassaden**
Überbrückungsseil zur Überbrückung von Stoßstellen an Metallfassaden etc., 25 mm² 300 mm lang mit Kunststoffüberzug und
2 Kabelschuhen passend für M8-Schrauben oder Blind-Gewindenieten
liefern und montieren
Menge: 1,000 St

**2.7.07 Anschluss- und Dehnungsband, Kupfer**
Anschluss- und Dehnungsband, Kupfer, 35 mm², verzinnt, hochflexibel liefern und montieren
Bohrungen passend für M8-Schrauben oder Blindnieten
liefern und montieren
Menge: 1,000 St

**2.7.08 Anschluss- / Überbrückungslasche Aluminium**
Anschluss- / Überbrückungslasche Aluminium, zum Anschluss und Verbinden von Metallverkleidungen etc. liefern und montieren
Befestigung mit Schrauben oder Blindnieten,
Anschluss von Rundleiter 8-10 mm mit einteiligem Verbinder
Menge: 1,000 St

**2.7.09 Flexible Verbindung H07 V-K**
Flexible Verbindung H07 V-K
10 mm² Cu, mit angepr. Kabelschuhen, zum Überbrücken und Verbinden
von beweglichen Rohren, Luftkanälen etc. Länge ca. 0,5 m,
inkl. Schrauben und Zahnscheiben liefern und montieren
Menge: 1,000 St

**2.7.10 Anschließen von Potentialausgleichsleitungen an Metallkonstruktionen**
Anschließen von Potentialausgleichsleitungen an Metallkonstruktionen, wie Kabelbahnen, Schutzgitter, Installationskanäle, Rohre, Metallwände, Laborgeräte etc.
einschließlich der benötigten Rohrschellen
bzw. Kabelschuhe, Anschluss bis 6 mm²
Menge: 1,000 St

#### 2.8 Durchbrüche/Stemmarbeiten

**2.8.01 Bohrung in Mauerwerk**
Bohrung in Mauerwerk Wandstärke bis 30 cm Durchm. bis 3 cm
inkl. aller Nebenkosten herstellen
Menge: 1,000 St

**2.8.02 Bohrung in Beton**
Bohrung in Beton Wandstärke bis 30 cm Durchm. bis 3 cm
inkl. aller Nebenkosten herstellen
Menge: 1,000 St

**2.8.03 Deckendurchbruch/-Bohrung**
Deckendurchbruch/-Bohrung Deckenstärke bis 30 cm Durchm. bis 3 cm
inkl. aller Nebenkosten herstellen
Menge: 1,000 St

**2.8.04 Kernbohrung in Beton**
Kernbohrung in Beton
Wand-/Deckenstärke bis 30 cm Durchm. bis 15 cm
inkl. aller Nebenkosten herstellen
Menge: 1,000 St

**2.8.05 Wandschlitz in Mauerwerk für Leitung**
Wandschlitz in Mauerwerk für Leitung bis 5 x 1,5 mm² inkl. aller Nebenkosten herstellen
Menge: 1,000 St

**2.8.06 Wandschlitz in Mauerwerk für Rohr**
Wandschlitz in Mauerwerk für Rohr bis 25 mm Durchm. inkl. aller Nebenkosten herstellen
Menge: 1,000 St

**2.8.07 Wandschlitz in Mauerwerk**
Wandschlitz in Mauerwerk
Größe: bis 3 cm Tiefe, 20 cm Breite inkl. aller Nebenkosten
herstellen
Menge: 1,000 St

#### 2.9 Prüfungen

**2.9.01 Erstprüfung der elektrischen Anlage**
Erstprüfung der elektrischen Anlage
nach DIN VDE 0100, Teil 600
bestehend aus:

- Sichtprüfung
- Erprobung
- Messung des Isolationswiderstandes
- Messung der Schleifenimpedanz
- Prüfen der niederohmschen Verbindungen des Schutzleiters und Potentialausgleichsleiters

inkl. Prüfprotokoll nach Norm

Die Prüfergebnisse der geprüften Gerätschaften müssen ordnungsgemäß in einem rechtskonformen Prüfungsprotokoll (Prüfdatei) dokumentiert werden. Jedes Prüfergebnis muss dem geprüften Gerät eindeutig zugeordnet werden können. Die Ergebnisse sind so darzustelle, dass sie ohne Nacharbeit in die IZYTRONIQ Datenbank übernommen werden können.

Die Vorgaben des AG sind hierbei genaustens zu beachten: Fehlerhaft übermittelte Datensätze sind kostenneutral nachzubessern.

Hierbei ist besonders zu beachten:

- Die Prüfdateien sind nach GSI/FAIR betriebsinternen Vorgaben in einer XML-Datei bereitzustellen.
- Die Prüfdateien müssen kompatibel mit der Prüfsoftware IZYTRONIQ sein.
- Die Datenübergabe erfolgt zeitnah über einen USB-Stick bzw. über ein Kundenportal des AN.

pro Stromkreis
ausführen und liefern
Menge: 1,000 St

**2.9.02 Prüfen und Messung der Fehlerstromschutzschaltung**
Erstprüfung der elektrischen Anlage nach DIN VDE 0100, Teil 600 bestehend aus:

Prüfen und Messung der Fehlerstromschutzschaltung

inkl. Prüfprotokoll nach Norm

Die Prüfergebnisse der geprüften Gerätschaften müssen ordnungsgemäß in einem rechtskonformen Prüfungsprotokoll (Prüfdatei) dokumentiert werden. Jedes Prüfergebnis muss dem geprüften Gerät eindeutig zugeordnet werden können. Die Ergebnisse sind so darzustelle, dass sie ohne Nacharbeit in die IZYTRONIQ Datenbank übernommen werden können.

Die Vorgaben des AG sind hierbei genaustens zu beachten: Fehlerhaft übermittelte Datensätze sind kostenneutral nachzubessern.

Hierbei ist besonders zu beachten:

- Die Prüfdateien sind nach GSI/FAIR betriebsinternen Vorgaben in einer XML-Datei bereitzustellen.
- Die Prüfdateien müssen kompatibel mit der Prüfsoftware IZYTRONIQ sein.
- Die Datenübergabe erfolgt zeitnah über einen USB-Stick bzw. über ein Kundenportal des AN.

pro FI-Schutzschalter ausführen und liefern
Menge: 1,000 St

**2.9.03 Messung des Erdungswiderstandes**
Erstprüfung der elektrischen Anlage nach DIN VDE 0100, Teil 600 bestehend aus:

Messung des Erdungswiderstandes

inkl. Messprotokoll nach Norm

Die Prüfergebnisse der geprüften Gerätschaften müssen ordnungsgemäß in einem rechtskonformen Prüfungsprotokoll (Prüfdatei) dokumentiert werden. Jedes Prüfergebnis muss dem geprüften Gerät eindeutig zugeordnet werden können. Die Ergebnisse sind so darzustelle, dass sie ohne Nacharbeit in die IZYTRONIQ Datenbank übernommen werden können.

Die Vorgaben des AG sind hierbei genaustens zu beachten: Fehlerhaft übermittelte Datensätze sind kostenneutral nachzubessern.

Hierbei ist besonders zu beachten:

- Die Prüfdateien sind nach GSI/FAIR betriebsinternen Vorgaben in einer XML-Datei bereitzustellen.
- Die Prüfdateien müssen kompatibel mit der Prüfsoftware IZYTRONIQ sein.
- Die Datenübergabe erfolgt zeitnah über einen USB-Stick bzw. über ein Kundenportal des AN.

pro Erder bzw. Erdungsanlage ausführen und liefern
Menge: 1,000 St

#### 2.10 Demontagen

*Hinweis: Hinweis:*
Bei den nachfolgenden Positionen sind der Abtransport und die fachgerechte Entsorgung der Materialien und Geräte
oder die Einlagerung im GSI-Lager inkl. aller Nebenkosten mit einzukalkulieren
Leitern und Hebezeuge etc. sowie Demontagen in Höhen über 3,50 m sind ebenfalls mit einzukalkulieren

**2.10.01 Kabel/Leitungen bis 15 mm Durchmesser bis 3,50 m höhe**
Versorgungsleitungen oder Versorgungskabel bis 15 mm Durchmesser, verlegt auf Kabelbahn, in Leitungsführungskanal
bzw. in Rohr, demontieren
Menge: 0,000 m

**2.10.02 Kabel/Leitungen bis 15 mm Durchmesser über 3,50 m höhe**
Versorgungsleitungen oder Versorgungskabel bis 15 mm Durchmesser, verlegt auf Kabelbahn, in Leitungsführungskanal
bzw. in Rohr, demontieren
Menge: 1,000 m

**2.10.03 Kabel/Leitungen bis 20 mm Durchmesser bis 3,50 m höhe**
Versorgungsleitungen oder Versorgungskabel bis 20 mm Durchmesser, verlegt auf Kabelbahn, in Leitungsführungskanal
bzw. in Rohr, demontieren
Menge: 0,000 m

**2.10.04 Kabel/Leitungen bis 20 mm Durchmesser über 3,50 m höhe**
Versorgungsleitungen oder Versorgungskabel bis 20 mm Durchmesser, verlegt auf Kabelbahn, in Leitungsführungskanal
bzw. in Rohr, demontieren
Menge: 1,000 m

**2.10.05 Kabel/Leitungen bis 25 mm Durchmesser bis 3,50 m höhe**
Versorgungsleitungen oder Versorgungskabel bis 25 mm Durchmesser, verlegt auf Kabelbahn, in Leitungsführungskanal
bzw. in Rohr, demontieren
Menge: 0,000 m

**2.10.06 Kabel/Leitungen bis 25 mm Durchmesser über 3,50 m höhe**
Versorgungsleitungen oder Versorgungskabel bis 25 mm Durchmesser, verlegt auf Kabelbahn, in Leitungsführungskanal
bzw. in Rohr, demontieren
Menge: 1,000 m

**2.10.07 Kabel/Leitungen bis 30 mm Durchmesser bis 3,50 m höhe**
Versorgungsleitungen oder Versorgungskabel bis 30 mm Durchmesser, verlegt auf Kabelbahn, in Leitungsführungskanal
bzw. in Rohr, demontieren
Menge: 0,000 m

**2.10.08 Kabel/Leitungen bis 30 mm Durchmesser über 3,50 m höhe**
Versorgungsleitungen oder Versorgungskabel bis 30 mm Durchmesser, verlegt auf Kabelbahn, in Leitungsführungskanal
bzw. in Rohr, demontieren
Menge: 1,000 m

**2.10.09 Kabel/Leitungen bis 40 mm Durchmesser bis 3,50 m höhe**
Versorgungsleitungen oder Versorgungskabel bis 40 mm Durchmesser, verlegt auf Kabelbahn, in Leitungsführungskanal
bzw. in Rohr, demontieren
Menge: 0,000 m

**2.10.10 Kabel/Leitungen bis 40 mm Durchmesser über 3,50 m höhe**
Versorgungsleitungen oder Versorgungskabel bis 40 mm Durchmesser, verlegt auf Kabelbahn, in Leitungsführungskanal
bzw. in Rohr, demontieren
Menge: 1,000 m

**2.10.11 Kabel/Leitungen bis 50 mm Durchmesser bis 3,50 m höhe**
Versorgungsleitungen oder Versorgungskabel bis 50 mm Durchmesser, verlegt auf Kabelbahn, in Leitungsführungskanal
bzw. in Rohr, demontieren
Menge: 0,000 m

**2.10.12 Kabel/Leitungen bis 50 mm Durchmesser über 3,50 m höhe**
Versorgungsleitungen oder Versorgungskabel bis 50 mm Durchmesser, verlegt auf Kabelbahn, in Leitungsführungskanal
bzw. in Rohr, demontieren
Menge: 1,000 m

**2.10.13 Kabel/Leitungen größer 50 mm Durchmesser bis 3,50 m höhe**
Versorgungsleitungen oder Versorgungskabel Durchmesser größer 50 mm Durchmesser, verlegt auf Kabelbahn,
in Leitungsführungskanal bzw. in Rohr, demontieren
Menge: 0,000 m

**2.10.14 Kabel/Leitungen größer 50 mm Durchmesser über 3,50 m höhe**
Versorgungsleitungen oder Versorgungskabel Durchmesser größer 50 mm Durchmesser, verlegt auf Kabelbahn,
in Leitungsführungskanal bzw. in Rohr, demontieren
Menge: 1,000 m

**2.10.15 Kabelrinne bis 300 mm Breite bis 3,50 m höhe**
Kabelrinne bis zur Breite von 300 mm komplett inkl. anteiliger Ausleger
und Hängestiele demontieren
Menge: 0,000 m

**2.10.16 Kabelrinne bis 300 mm Breite über 3,50 m höhe**
Kabelrinne bis zur Breite von 300 mm komplett inkl. anteiliger Ausleger
und Hängestiele demontieren
Menge: 1,000 m

**2.10.17 Kabelrinne bis 600 mm Breite bis 3,50 m höhe**
Kabelrinne bis zur Breite von 600 mm komplett inkl. anteiliger Ausleger
und Hängestiele demontieren
Menge: 0,000 m

**2.10.18 Kabelrinne bis 600 mm Breite über 3,50 m höhe**
Kabelrinne bis zur Breite von 600 mm komplett inkl. anteiliger Ausleger
und Hängestiele demontieren
Menge: 1,000 m

**2.10.19 Einzelleuchte/Aufbauleuchte bis 3,50 m höhe**
Einzelleuchte/Aufbauleuchte als Wand oder Deckenleuchte demontieren
Menge: 0,000 St

**2.10.20 Einzelleuchte/Aufbauleuchte über 3,50 m höhe**
Einzelleuchte/Aufbauleuchte als Wand oder Deckenleuchte demontieren
Menge: 1,000 St

**2.10.21 Einzelleuchte/Einbau-Rasterleuchte bis 3,50 m höhe**
Einzelleuchte/
Einbau-Rasterleuchte demontieren
Menge: 0,000 St

**2.10.22 Einzelleuchte/Einbau-Rasterleuchte über 3,50 m höhe**
Einzelleuchte/
Einbau-Rasterleuchte demontieren
Menge: 1,000 St

**2.10.23 Lichtbandleuchte bis 3,50 m höhe**
Lichtbandleuchte
komplett inkl. anteiliger Tragschiene und Abhängung demontieren
Menge: 0,000 St

**2.10.24 Lichtbandleuchte über 3,50 m höhe**
Lichtbandleuchte
komplett inkl. anteiliger Tragschiene und Abhängung demontieren
Menge: 1,000 St

**2.10.25 Außenleuchte an Mast oder Ausleger bis 3,50 m höhe**
Außenleuchte an Mast oder Ausleger komplett inkl. Ausleger, Montageplatte
o. ä. demontieren
Menge: 0,000 St

**2.10.26 Außenleuchte an Mast oder Ausleger über 3,50 m höhe**
Außenleuchte an Mast oder Ausleger komplett inkl. Ausleger, Montageplatte
o. ä. demontieren
Menge: 1,000 St
